# GGV3 Neubau 3-fach Sporthalle GGV Gymnasium
Angebotsaufforderung (GAEB 90, DA83)
Projektbezeichnung: GGV3 Neubau 3-fach Sporthalle  GGV Gymnasium
DV-Nummer: III4-24-
Währung: EUR
Auftraggeber: Stadt Vreden, Burgstrasse 14, 48691 Vreden,

## AUSSENANLAGEN
Datum: 23.02.26

*Hinweis*
1.0 Baubeschreibung
Das Baugrundstück befindet sich an der Zwillbrocker
Strasse / Schulstrasse am Schulzentrum Vreden. in
einem bestehenden Wohngebiet.
Auf dem Grundstück befindet sich die ehemalige
Fahrradstellplatzanlage und der Schulhof des
Schulzentrums.

Neben de Errichtung der Sporthalle wird zeitgleich ein
neues Mensagebäude errichtet.

Die Baustellenzufahrt befindet sich von der
Zwillbrocker Strasse aus auf die Schulstrasse als
Einbahnstrasse
auf die Widukindstrasse ausfahrend.
Während der Schulzeiten ist die Anlieferung und der
sonstige Baustellenverkehr auf die Haupt-Ankunft und
Haupt-Abfahrtzeiten der Schulbusse abzustellen.
Auf Schulverkehr, Schüler und Kinder ist besonder zu
achten.

Die Sporthalle wir als eingegrabene, unterirdische
Hallle mit oberidschem 2 geschossigen Umkleidetrakt
errichtet.

Das Gebäude hat Grundrissabmessungen von
  ca 48 m x 48m.
Gebäudehöhe:  10 m

Das Gebäude wird mit Stahlbetonfertiteilstützen und
Aussen- und -InnenmassivWänden in Stahlbeton
errichtet. Das Dachtragwerk besteht aus Holzbindern
und Stahlträgern, Trapezblech und
Stahlbetonmassivdecken mit bituminöser Dachabdichtung,
mit Gründach und PV,  teilweise
Verblendfassaden,

Aussenanlagen: Vorplatz, Grünflächen, anschliessende
Schulhof

2.0 Kalkulation / Baustelleneinrichtung
Vor Angebotsabgabe hat sich der Bieter über die Lage
und die
Beschaffenheit der Baustelle (Bodenbeschaffenheit,
Lagerplätze, Zufahrten ), sowie über die auszuführenden
Arbeiten hinreichend zu unterrichten und hieraus zu
erwartende
Schwierigkeiten im Angebot einzukalkulieren.
Eventuell hiermit begründete Nachforderungen werden
nicht
anerkannt.
In die Einheitspreise sind einzukalkulieren, wenn in
den
entsprechenden Positionen nicht ausdrücklich auf eine
andere
Regelung hingewiesen wird:
a) Installationen, Antransport, Einrichten, Vorhalten,
Demontage
und Abtransport sämtlicher erforderlicher Geräte,
Maschinen,
Baracken und Toilettenanlagen inkl. Betriebsmittel und
evtl.
Umstellung, einschließlich Wiederherstellung der
beanspruchten Lagerflächen und Verkehrsflächen in ihren
ursprünglichen Zustand, wenn sie im Zuge der
Baumaßnahme
nicht bearbeitet wurden.
b) Die Lieferung und das Abladen aller erforderlichen
Materialien frei Verwendungsstelle. Der AN hat in
Eigenverantwortung die Lieferung seiner Baustoffe mit
Rücksicht auf den Bauablauf auch Anderer am Bau
Beteiligter
zu koordinieren. Lagerflächen, auch für kurzfristige
Zwischenlagerung, stehen am Objekt nur beschränkt zur
Verfügung.
Die evtl.Nutzung von öffentlichen Flächen ist Sache
des AN.
Erstellen weiterer Lagerplätze, Erschließung von
Abtrags- und
Schüttstellen, Beschaffung von Strom und Wasser zur
Arbeitsstelle.
c) Die Lage- und Höhenabsteckung und das Einmessen von
Hilfsachsen
d) Reinigungsarbeiten der benutzten Transportwege
innerhalb
und außerhalb des Baugeländes. Die Arbeiten sind
mindestens
einmal wöchentlich oder auf besondere Anordnung durch
den
AG oder die örtliche BL durchzuführen.
Reinigungsarbeiten die im Zuge der Verkehrssicherung
nötig
werden.
Es ist nicht zulässig, auf öffentlichen Straßen, Wegen
und
Plätzen Mörtel und Beton anzumischen bzw. zu lagern.
e) Die Verkehrssicherungspflicht im Bereich der
Baustelle und
der angrenzenden öffentlichen und nichtöffentlichen
Flächen
liegt beim AN.

3.0 AUSFÜHRUNG
Entweder im Bauvertrag oder im Zuschlagsschreiben des
AG
werden die Ausführungsfristen endgültig und verbindlich
festgelegt.
Der AN sorgt selbstverantwortlich für einen
termingerechten und
sinnvollen Arbeitsablauf - auch im Zusammenhang mit
anderen
am Bau Beteiligten - und hat bei Unstimmigkeiten
unverzüglich
die Bauleitung des AG zu informieren.
Vor Beginn der einzelnen Arbeitsabschnitte sind die
für die
Leistung maßgebenden Maß- und Höhenangaben vom AN
eigenverantwortlich zu prüfen und Fehler und
Unstimmigkeiten
unverzüglich der BL mitzuteilen. Eine besondere
Vergütung
erfolgt nicht. Er haftet für Schäden, die bei
Nichtbeachtung
hieraus entstehen.
Baustoffe oder Bauteile, für die ein Güteschutz
besteht, dürfen
nur von solchen Herstellerwerken bzw. Gewinnungsstellen
bezogen werden, die von der zuständigen
Güteschutzgemeinschaft oder einer staatlich anerkannten
Prüfstelle überwacht werden. Fehlerhaftes Material muß
kostenfrei beseitigt undersetzt werden.
Der AN hat sich vor Beginn der Arbeiten bei den
zuständigen
Trägern, Firmen und dem AG über Art und Lage der
vorhandenen Ver- und Entsorgungseinrichtungen zu
unterrichten. Werden bei Arbeiten Leitungen aufgedeckt
oder
beschädigt, so hat der AN alle erforderlichen
Vorsichtsmaßnahmen zu deren Schutz zu treffen und dem
Eigentümer der Leitungen sofort Mitteilung zu geben.
Für alle
entstandenen und vom AN zu verantwortende Schäden
haftet
der AN. Der AG ist berechtigt, die Ansprüche, die aus
der
Haftung des AN entstehen, selbst geltend zu machen,
insbesondere die erforderlichen Beträge einzuhalten
und dem
Eigentümer der Leitungen zu erstatten.Der AG kann aber
auch
diesen Anspruch dem Eigentümer der Leitungen
überlassen.
Zur Bewahrung des Baum- und Pflanzenbestandes ist die
DIN
18920 "Landschaftsbau, Schutz von Bäumen,
Pflanzenbeständen und Vegetationsflächen bei
Baumaßnahmen" zu beachten. Im Bereich von Engpässen hat
der AN sich so zu verhalten, daß der Baumbestand keinen
Schaden nimmt. Bei Zuwiderhandlung entstehende
Folgekosten
für Ersatzmaßnahmen gehen zu Lasten des AN.
Pflanzenlieferung frei Verwendungsstelle unter
Berücksichtigung der Qualitätsbestimmungen des BDB und
DIN
18 916.
Der Anliegerverkehr ist jederzeit zu gewährleisten.
Grundstückszufahrten sind in Abstimmung mit den
Eigentümern
schnellstens wieder herzustellen. Der AG erwartet vom
AN
zwingend, daß er alle Möglichkeiten ausschöpft und
einsetzt,
die geeignet sind, eine Einschränkung der Interessen
der
Bürger durch die Baumaßnahme -seien es Anlieger oder
Passanten - zu vermeiden oder aber auf einen
unvermeidlichen
Umfang zu begrenzen.
Die ungehinderte Zu- und Abfahrt von Rettungs- und
Feuerwehrfahrzeugen ist jederzeit sicherzustellen.
Der anfallende Bauschutt ist unaufgefordert vom AN
dauernd
und rechtzeitig von der Baustelle zu entfernen und
abzufahren.
Kommt der AN dieser Verpflichtung nicht nach, so wird
von der
BL die Bauschuttbeseitigung veranlaßt, die Kosten
trägt AN.

4.0 ABRECHNUNG / AUFMASS
Sämtliche Zahlungsaufforderungen (AR, SR) sind mit der
Leistungsaufstellungen in prüfbarer Form 2-fach bei
der BL
einzureichen. Erforderliche Aufmaße sind vom AN
gemeinsam
mit der BL vorzunehmen.
Die einzelnen Abschlagsrechnungen sind fortlaufend zu
numerieren und alle vorangegangenen geleisteten
Abschlagszahlungen sind mit aufzuführen.
Mit der Schlußrechnung sind alle originalen
Aufmaßblätter,
Wiegescheine und gegengezeichneten Stundenlohnzettel
einzureichen.
Die Schlussrechnung ist innerhalb von 2 Monate nach
Fertigstellung der Gesamtleistung einzureichen.
Werden vom AN Leistungen in Anrechnung gebracht, die
nicht
nach den Grundlagen des Angebotes kalkuliert sind oder
für die
der AN vor der Ausführung kein schriftliches Angebot
gemacht
hat, so erfolgt die Vergütung nach billigem Ermessen.
Alle nicht in den Aufmaßzeichnungen ersichtlichen
Massenangaben und Maße werden nicht anerkannt, falls
diese
nicht durch anerkannte Rapportzettel belegt werden.
Stundenlohnzettel sind am folgenden Tag vorzulegen
und abzeichnen zu lassen.

Der Umrechnungsfaktor t/m³ im verdichteteen Zustand
beträgt
für Kalksteinmineralgemisch:  2,200 t/m³
für Kies:  1,800 t/m³
für Oberboden:  1,750 t/m³
Die Originalwiegekarten bzw. Originallieferscheine für
die
nachzuweisenden Materialien sind der BL zur Anerkennung
vorzulegen und später der Schlussrechnung beizufügen.
Massenermittlung von Bodenaushub und Bodeneinbau (m3)
auf
der Baustelle, erfolgt immer an der Entnahmestelle
oder im
verdichteten Zustand.

*Hinweis*
1 - Allgemein
- A01-LP - Übersicht Lageplan,
- A02-BE - Baustelleneinrichtungsplan,
- A03-LP + Aussenanlage M.1:100/50

Sämtliche Ausführungs- und Detailpläne
und alle vorliegenden Gutachten können
beim Architekten nach
Terminvereinbarung eingesehen werden.

*Hinweis*
Beginn der Maßnahme 01.11.2024
geplante Fertigstellung: 04.05.2026 Gesamtmassnahme

Für den Bauablauf wird ein Bauzeitenplan
(Balkendiagramm) erstellt.
Dieser Bauzeitenplan ist Grundlage der
Bauablaufplanung des Bieters. Auf die Einhaltung auch
der Zwischentermine wird allergrößter Wert gelegt.

Ausführungstermine für Leistungen diese
Leistungsverzeichnisses:

ca. Mai 2026 - August 2026

### Titel 01 Vorbereitenden Arbeiten

**01.5 Einfassung aufnehmen,**
*** Bezugsbeschreibung
Einfassung aufnehmen,
Einfassung aufnehmen, laden und entsorgen
Kantenstein 8/20 bis 10/30 cm
Betonpflaster Breite 14 cm
einschließlich Betonbettung
Dicke der Bettung bis 20 cm
in Einzellängen von 1,00 bis 15,00 m
einschl. Transport- und Entsorgungskosten
Menge: 60,000 m

**01.10 Einfassung Hochbord aufnehmen**
*** wie Position 01.5
Hochbord: 30/15-12 cm

Fahrbahnbegrenzung
Menge: 30,000 m

**01.15 Maschendrahtzaun aufnehmen**
*** Bedarfsposition ohne GB
Maschendrahtzaun aufnehmen und entsorgen Zaunhöhe 1,20
m
Betonpfosten, Abstand 2,00-2,50
einschl. Transport- und Entsorgungskosten
Menge: 5,000 m

**01.20 Beläge aufnehmen und lagern**
*** Bezugsbeschreibung
Beläge aufnehmen und lagern
Beläge aufnehmen, säubern
und bauseits zur Wiederverwendung lagern
Betonpflaster 20/10 und 14/14/8 cm
in Einzelflächen
Menge: 410,000 m²

**01.25 Betonpflaster 20/20 und Doppel T**
*** wie Position 01.20
Menge: 80,000 m²

**01.30 Bauschutt**
Bauschutt
Bauschutt aufnehmen, laden und abfahren
einschl. Transport- und Entsorgungskosten.
Menge: 4,000 to

**01.35 Baumischmüll**
Baumischmüll
Baumischmüll, aufnehmen, laden und abfahr
Menge: 4,000 to

**01.40 Grünabfälle laden und abfahren**
Grünabfälle laden und abfahren
Häcksel- und Schnittgut, Stammholz einschl. Transport-
und
Entsorgungskosten
Menge: 6,000 m³

**01.45 Bauzaun versetzen Höhe 2,00 m**
Bauzaun versetzen Höhe 2,00 m
in Einzellängen
Menge: 120,000 m

### Titel 02 Bautechnische Bodenarbeiten

**02.5 Boden lösen und lagern (T20-50)**
*** Bezugsbeschreibung
Boden profilgerecht lösen und lagern
Oberflächengenauigkeit +/- 2 cm auf 4,00 m,
Aushubtiefe: 20 bis 50 cm,
Bodenklasse 2 bis 4, DIN 18 300
in Teilflächen
Boden auf dem Baugelände lagern
profilgerecht einbauen.
in Vegetationsflächen
Einbaustärke: von 10 bis 50 cm
in Teilflächen
Menge: 20,000 m³

**02.10 Einbaubereich: Winkelstützwände, wieder einbauen**
*** wie Position 02.5
Einbaubereich: Winkelstützwände
Boden profilgerecht lösen und lagern
Oberflächengenauigkeit +/- 2 cm auf 4,00 m,
Aushubtiefe: 20 bis 150 cm,
Bodenklasse 2 bis 4, DIN 18 300

Boden auf dem Baugelände lagern
profilgerecht wieder einbauen.
Menge: 15,000 m³

**02.15 Einbaubereich: Winkelstützwände, abtransportieren**
*** wie Position 02.5
Einbaubereich: Winkelstützwände
Boden profilgerecht lösen und lagern
Oberflächengenauigkeit +/- 2 cm auf 4,00 m,
Aushubtiefe: 20 bis 150 cm,
Bodenklasse 2 bis 4, DIN 18 300
und zur eigenen Verwendung abtransportieren einschl.
geühren
Menge: 15,000 m³

**02.20 Rohr- / Leitungsgräben**
*** Bezugsbeschreibung
Boden für Rohr- und Leitungsgräben
lösen lagern und einbauen
Grabentiefe: von 60 bis 120 cm
Grabenbreite: 30 bis 50 cm
in Einzellängen
Bodenklasse 2 bis 4, DIN 18 300,
Aushub seitlich lagern, verfüllen und verdichten
Verdichtungsgrad DPr mind. 97%
überschüssigen Boden auf dem Baugelände
lagern
Menge: 53,000 m³

**02.25 Fundamentgräben**
Boden für Fundamentgräben und Arbeitrsraum lösen und
lagern
Tiefe: 40 bis 80 cm
Breite: 50 bis 100 cm
Einzellängen von 5,00 bis 10,00 m
Menge: 30,000 m³

**02.30 Handschachtung**
*** wie Position 02.20
Boden in Handschachtung lösen
Menge: 10,000 m²

**02.35 Sand für Gräben (Auflager, Bettung)**
Sand liefern und einbauen in Gräben
steinfrei
für Einbettung von Strom- und Entwässerungsleitungen
Dicke der Bettung: 15 cm
Dicke der Überdeckung: 15 cm
Menge: 45,000 m³

### Titel 03 Mauern, Treppen, Einfassungen

**03.5 Kantenstein (8/25, grau)**
*** Bezugsbeschreibung
Kantenstein liefern und setzen
Einfassung Pflasterflächen
Abmessung: 8/25/100 cm
Farbe: grau
Bettung: Beton C12/15
Dicke: 20 cm
Rückenstütze: einseitig, Beton C12/15, geschalt
in Einzellängen von 1,00 bis 15,00 m
Menge: 5,000 m

**03.10 Kantenstein (8/20, grau)**
*** wie Position 03.5
Abmessung: 8/20/100 cm
881,75
Menge: 5,000 m

**03.15 Kantenstein (8/40, grau**
*** wie Position 03.5
Abmessung: 8/40/100 cm
Menge: 4,000 m

**03.20 Rundbord (RB 15x22 cm, R2, grau)**
*** wie Position 03.5
Rundbordstein liefern und setzen,

Einbau an bestehende Pflasterrinne
Abmessung: 15/22/100 cm,
Radius 2 cm
Farbe: grau
Bettung: Beton C12/15,
Dicke: 20 cm, Breite: 30 cm
Rückenstütze: einseitig, Beton C12/15, geschalt
Menge: 2,000 m

**03.25 Einfassung (30/10/8 cm, grau)**
*** Bezugsbeschreibung
Betonpflaster liefern und einbauen
als Wegeeinfassung
1-zeilig
Format: 30/10/8 cm
Farbe: grau
Bettung in Beton C12/15, Dicke 20 cm
Rückenstütze: einseitig, Beton C12/15
in Einzellängen
Menge: 10,000 m

**03.30 Einfassung (20/20/8 cm, grau)**
*** wie Position 03.25
Format: 20/20/8 cm
als Traufkante
Menge: 20,000 m

**03.40 Schnitte an Einfassung**
Schnitte an Einfassung
Schnitte an Einfassungnen der Vorpositionen
als Paßschnitte
Menge: 20,000 St

### Titel 04 Betonfertigteile

*Hinweis*
Für alle Betonfertigteile als aus die Winkelstützwände
ist eine Werk- iund
Montageplanung zur Prüfung und Freigabe vorzulegen.
Für die Winkelstützwände ist eine prüffähige statische
Typenbemessung für die jeweilige Einbausituation mit
vorzulegen. Die bauseiitgen Prüfung übernimmt der AG.

#### Bereich 04.01 Treppenstufen

**04.01.5 Blockstufe (19/28,5/200 cm, Sichtbeton grau, SB3, R11)**
*** Bezugsbeschreibung
Blockstufe (19/28,5/200 cm, Sichtbeton grau, SB3, R11)
Blockstufen liefern und einbauen
3-8 Steigungen 17/28,5 cm
in Sichtbeton grau
C35/40, SB3, Oberfäche gesäuert
mit Mikrofase
Rutschwiderstand R11
Abmessung: 19/28,5 cm (H/B)
Länge 200 cm
mit Kontraststreifen 2x5 cm
Farbe: anthrazit-schwarz

Bettung: Beton C12/15, D 20 cm
Einbauort Treppe

Stufenoberfläche ist zu bemustern

Liefernachweis:
Gödde Beton
o. gleichwertig
Menge: 54,000 St

**04.01.10 Länge 100 cm**
*** wie Position 04.01.5
Länge 100 cm
Einbauort Treppe
Menge: 15,000 St

**04.01.15 Überlänge bis 2,50**
*** wie Position 04.01.5
jeweils abweichende Länge nach Einbausituation
als einzelne Stufen in verschiedener Länge,
Einzelabmessungen bis 2,50 m
Menge: 5,000 St

**04.01.20 verkürzte Länge bis 1,50**
*** wie Position 04.01.5
jeweils abweichende Länge nach Einbausituation
als einzelne Stufen in verschiedener Länge,
Einzelabmessungen bis 1,50 m
Menge: 4,000 St

**04.01.25 Wandanschluss Blockstufe an Verblender, als tiefer liegende**
Wandanschluss Blockstufe an Verblender, als tiefer
liegende
Schattenfuge im Bereich der aufgenden Verblenderwand,
gegenübder den Stufenvorderkanten (Tritt und Setz) ca.
2-4 cm
zurückversetzt,

Querschnitt wie Stufen,  17/28,5 cm
Breite ca. 4-5cm,
in Sichtbeton grau,

Einbau im Zuge des Versetzen der Treppenstufen,
Menge: 6,000 St

**04.01.30 Betonfertigteil als Durchfahrschutz (40/50/40 cm, Sichtbeton grau, SB3)**
Betonfertigteil als Durchfahrtschutz (40/50/40 cm,
Sichtbeton grau,
SB3)
Breite: 40 cm
Höhe: 50 cm
Länge 40 cm
Menge: 3,000 St

#### Bereich 04.02 Winkelstützwände

**04.02.5 Schotterfundamente, 100 cm breit, für Betonwinkelteile**
Schotterfundamente, 100 cm breit, für Betonwinkelteile
herstellen,
1,0 m Breit bis ca. 40 cm tief auskoffern (Frostfrei),
Aushub laden
und entsorgen,
HKS-Schotter 0/45  Stärke: 45 cm
liefern, einbauen und lagenweise verdichten
Menge: 32,000 m

**04.02.10 Betonfundamente, 90 cm breit, für Betonwinkelteile**
Betonfundamente, 90 cm breit, für Betonwinkelteile
herstellen, auf
Vorposition
1,0 m Breit bis 20 cm tief auskoffern, Aushub laden und
entsorgen,
Beton C 16/20,  Dicke bis 20cm
liefern, einbauen im Zuge des Versetzens
Menge: 32,000 m

**04.02.15 L-Stein 230**
*** Bezugsbeschreibung
Winkelstützwand zur Aufnahem eines Geländeversprungs,
Ausbildung eines Pflanztroges,
Stützmauer aus L-Steinen als Betonfertigteil,
Lastfall  1 gem. DIN EN 1991-1/NA
Erdstatische Nachweise nach DIN EN 1997-1/NA
Betongüte  mindestens Beton der Güteklasse C35/45
Höhe  230 cm,  Fuß ca. 90 cm,
Baulänge  99 (49) cm
Wandung: 12 cm (mit Bewehrung)

Außenseite:  Sichtbeton glatt
Innenseite (Fußseite):  gerüttelt rau mit
Transportankern
Sichtbare Kanten gefast
Expositionsklassen:  XC4, XD1, XF2, WA (Luftseite) und
XC2,
WA (Erdseitig)

Liefern und höhen- und fluchtgerecht auf frostsicherem
Unterbau
(ges. Pos.) versetzen einschl. liefern u. Herstellung
erforderlicher
Estrichmörtelschichten. Die Fugenabdichtung erfolgt
mittels eines
20 cm breiten Streifens aus Bitumenpappe, die vor dem
Hinterfüllen an der Innenseite der Elemente angebracht
wird. Zur
Verankerung ist ein Rundstahl Ø 14 - 16 mm durch die
obere
Ösenreihe zu ziehen und durch Umklopfen der Ösen zu
stabilisieren. Die Hinterfüllung ist wasserdurchlässig
und
frostsicher herzustellen. Das Erdreich ist in ca. 30
cm dicken
Lagen einzubringen und gleichmäßig zu verdichten.2
Die Fundamentierungs- und Versetzhinweise des
Herstellers sind
unbedingt zu beachten.

Fabrikat der Planung: REKERS Betonwerk GmbH & Co. KG
  od. glw.

angeb. Fabrikat:  '..................................'
(vom Bieter angeben)
Menge: 5,000 m

**04.02.20 L-Stein 210**
*** wie Position 04.02.15
Höhe  210 cm,
Menge: 5,000 m

**04.02.25 Höhe 180 cm,**
*** wie Position 04.02.15
Menge: 5,000 m

**04.02.30 Eckstein Winkelstützwand zur Aufnahme eine**
*** Bezugsbeschreibung
Eckstein Winkelstützwand zur Aufnahme eine
Geländeversprungs,
Stützmauer aus L-Steinen als Betonfertigteil,
Lastfall  1 gem. DIN EN 1991-1/NA
Erdstatische Nachweise nach DIN EN 1997-1/NA
Betongüte  mindestens Beton der Güteklasse C35/45
Höhe  230 cm,  Fuß nach Kantenlänge
Kantenläge  ca. 115 + 100 cm (Aussenkanten)
1x rechts, 1x links nach Einbausituation
Wandung: 12 cm (mit Bewehrung)

sonst wie in Pos. 04.02.15 beschrieben
Menge: 2,000 St

**04.02.35 Eckstein Höhe 210 cm**
*** wie Position 04.02.30
Höhe  210 cm,
Menge: 2,000 St

**04.02.40 Eckstein Höhe 180 cm**
*** wie Position 04.02.30
Höhe  180cm,
Menge: 2,000 St

**04.02.45 Ausklingungen und Anpssungen an den Wandfüssen im Bereich**
Ausklingungen und Anpssungen an den Wandfüssen im
Bereich
der Eckstücke,
Füsse im Bereich der Ecken ausgeklinkt
Abmessungen ca: 50 x 50 cm
Menge: 6,000 St

**04.02.50 Schnitte an Betonwinkelsteinen,**
Schnitte an Betonwinkelsteinen,
Wandungstärke 12 cm,
Sichtseite mit sauberer Kante,
Ausführung nur nach Aufforderung
Menge: 10,000 m

### Titel 06 Entwässerungsarbeiten

**06.5 KG 2000-Rohr DN 100**
*** Bezugsbeschreibung
KG 2000- Rohr DN 100 liefern und verlegen
aus PP-MD mit eingelegter Lippendichtung,
Farbe: grün
höhen- und fluchtgerecht in vorhandene Gräben,
nach DIN EN 1610,
Einbau in Einzellängen 1,00 bis 5,00 m
Menge: 62,000 m

**06.10 KG 2000-Rohr DN 150**
*** wie Position 06.5
Menge: 10,000

**06.15 KG 2000-Bögen (DN 100, 15°-45°)**
KG 2000-Bögen liefern und verlegen,
aus PP-MD, KGB, DN 100, 15° bis 45°
Menge: 30,000 St

**06.20 KG 2000-Bögen (DN 150, 15°-45°)**
KG 2000-Bögen liefern und verlegen
aus PP-MD, KGB, DN150, 15° bis 45°
Menge: 40,000 St

**06.25 KG 2000-Abzweig DN 150/100**
KG 2000-Abzweig liefern und verlegen
aus PP-MD, 45°, KGEA, DN 150, Abzweig DN 100
Menge: 2,000 St

**06.30 KG 2000-Abzweig DN 100/100**
KG 2000-Abzweig liefern und verlegen
aus PP-MD, 45°
, KGEA, DN 100, Abzweig DN 100
Menge: 6,000

**06.35 KG 2000-Überschiebmuffe DN 100**
*** Bezugsbeschreibung
KG 2000-Überschiebmuffe liefern und verlegen
KG2000-U, DN 100
Menge: 4,000 St

**06.40 KG 2000-Überschiebmuffe DN 150**
*** wie Position 06.35
KG2000-U, DN 150
Menge: 6,000 St

**06.45 Anschlußarbeiten an vorh. Grundleitung**
Rohrleitung an vorh. Grundleitung anschließen
KG 2000 DN 100 bis 150
als Zulage zu Vorpositionen
Menge: 12,000 St

**06.50 Ablauf mit Aufsatz 300/500, Gussabdeckung Kl D**
Straßenablauf liefern und einbauen
aus Polyethylen (PE)
Bauhöhe: 50 cm
mit Schlammeimer
Gussrost 300x500
Pultform
Belastungsklasse D400
Bettung: Beton C12/15, Dicke: 20 cm
einschließlich der Anschlußarbeiten
an KG2000-Leitung DN 150
Einbau nach Herstellervorschrift
Liefernachweis:
ACO Tiefbau GmbH & Co.KG
oder gleichwertig
Menge: 2,000 St

**06.55 Entwässerungsrinne, B118 mm, Maschenrost**
Entwässerungsrinne liefern und einbauen
als Fassaderinne
Baulänge: 100 cm
Baubreite: 11,8 cm
Bauhöhe: 10 cm
Abdeckung: Maschenrost aufliegend, verzinkt, MW 30x10
schraublose Rostarretierung
Bettung: Dränbeton C12/15,
Dicke: 10 bis 20 cm
in Einzellängen von 1,50 bis 10,00 m
Einbau nach Herstellervorschrift
Menge: 28,000 m

**06.60 Zulage für Rohrstutzen mit Geruchsverschluß**
Zulage für Rohrstutzen an vorbeschriebenen Rinnen
mit Rohrstutzen DN 100
einschl. Geruchsverschluß mit integriertem Laubfang
einschließlich der Anschlußarbeiten
an Grundleitung DN 100
Menge: 4,000 St

**06.65 Einlaufkasten**
Einlaufkasten liefern und einbauen
Baulänge: 50 cm,
Baubreite: 11,8 cm
Bauhöhe: 30 cm
mit Schlammeimer
Abdeckung: Maschenrost aufliegend
verzinkt, schraublose Rostarretierung
Bettung: Beton C12/15, Dicke: 20 cm
einschl. Anschluß an Grundleitung
Einbau nach Herstellervorschrift.
Menge: 4,000 St

**06.70 Stahlschlitzrinne, verzinkt, Kl. C250**
Schlitzrinne, verzinkt liefern und einbauen
Rinnenkörper aus Polymerbeton
mit Kantenschutz Stahl, verzinkt
Baulänge: 100 cm
Baubreite: 13,5 cm
Bauhöhe: 15 cm
Abdeckung: Stahlschlitzrahmen, verzinkt (seitlicher
Schlitz)
l. Br. Einlaufschlitz 12,5 mm, Schlitzhöhe 105 mm
Belastungsklasse C250
Bettung: Beton C12/15, Dicke: 20 cm
in Einzellängen von 1,50 bis 15,00 m
Einbau nach Herstellervorschrift.
Menge: 6,000 m

**06.75 Einlaufkasten mit Stahlschlitzrahmen mit Revisionsöffnung**
Einlaufkasten liefern und einbauen
mit Kantenschutz Stahl, verzinkt
Baulänge: 50 cm
Baubreite: 13,5 cm
Bauhöhe: 45 cm (Kurzform)
mit Schlammeimer
Abdeckung: Stahlschlitzrahmen, verzinkt mit
Revisionsöffnung
auspflasterbar
Belastungsklasse C250
einschl. Rosthaken
Bettung: Beton C12/15, Dicke: 20 cm,
einschließlich der Anschlußarbeiten
an Grundleitung DN 100
Einbau nach Herstellervorschrift.
Menge: 1,000 St

**06.80 Paßschnitte an Entwässerungsrinnen**
Paßschnitte an Entwässerungsrinnen der Vorpositionen
Menge: 12,000 St

**06.85 Schachtabdeckungen regulieren DN 600**
Schachtabdeckung regulieren
z.B. BEGU-Rahmen DN 600
höhengerecht in MG III versetzen
dichtschließend verfugen
Lieferung der Ausgleichsringen wird gesondert vergütet
Menge: 16,000 St

**06.90 Ausgleichsring, H 8 cm**
*** Bezugsbeschreibung
Ausgleichsring liefern und setzen,
Höhe 8 cm
lichte Weite DN 625 mm,
höhengerecht in MG III versetzen.
Menge: 16,000 St

**06.95 Ausgleichsring, H 4 cm**
*** wie Position 06.90
Höhe 4 cm
Menge: 16,000 St

**06.100 Drainrohr DN 100**
Drainrohr DN 100
als flexibles PVC-Kunststoffrohr nach DIN 1187,
quergeschlitzt oder gleichgeeignet, höhen- und
fluchtgerecht in vorh. Gräben mit Überdeckungshöhen bis
2,50 m verlegen im Arbeitsraum der Baugrube und in
Rohrgräben, als Ring- oder Sammelleitung, liefern und
montieren, einschl. vorhalten aller Wekzeuge sowie
provisorischer Befestigungen vor dem verfüllen. Das
Filtermaterial wird gesondert abgerechnet.
Menge: 0,000 m

**06.105 Drainrohrbogen DN 100**
Form- und Verbindungsstück
als Zulage für Dränrohr wie zuvor beschrieben, mit
Steckmuffe, in den erforderlichen Ausführungen,
Drainrohrbogen DN 100.
Menge: 4,000 St

**06.110 Drainrohr-Verbindungsmuffen DN 100**
Form- und Verbindungsstück
als Zulage für Dränrohr wie zuvor beschrieben,
Drainrohr-Verbindungsmuffen DN 100.
Menge: 40,000 St

**06.115 Dränkies 8/16**
Dränkies
Körnung 8/16, als Drainrohrummantelung im Bereich der
Baugruben einbringen und sorgfältig verteilen.
Menge: 3,000 m3

**06.120 Trenn. und Filtervlies Geotextil**
Trenn. und Filtervlies Geotextil
Geotextil Trenn- und Filtervlies liefern, im Drängraben
auslegen, ausreichenden Überstand für allseitige
Abdeckung der Fliterkiesschicht seitlich verwahren,
anschließend umschlagen und unterhalb der überlappenden
Flieskaschierung der Dränschicht verwahren.

V. g. Flitervlies fachgerecht an der Kaschierung der
Dränplatten befestigen, aufrollen und verahren, als
Anschlussüberdeckung bei bauseitiger Erstellung der
weiteren erdverlegten Dränage.
Menge: 10,000 m

**06.125 Vliesmatte (Geotextil: 150 - 200 gr.m²) liefern und**
Vliesmatte (Geotextil: 150 - 200 gr.m²) liefern und
verlegen.
Bei nicht bindigen Bodenverhältnissen, Geovlies
liefern und verlegen, als Unterlage zur
Fundationsschicht,
Bahnen überlappt.
belegte Fläche: Pflanztrog

Ausführung nur nach Aufforderung durch die Bauleitung
Menge: 30,000 m²

### Titel 07 Beläge

**07.5 Planum herstellen**
Planum im Bereich von befestigten Flächen
zur Aufnahme der Tragschicht
Oberflächengenauigkeit +/- 2 cm auf 4,00 m,
Massenausgleich im Bereich des Planums.
Auf- / Abtrag: +10 bis -10 cm
entsprechend ZTVE-STB herstellen und verdichten.
Verdichtungsgrad mind. DPr 97%,
Verdichtungsziel EV2 >=45 MN/m²
Die Verdichtung ist im Rahmen der Eigenüberwachung gemäß ZTVE nachzuweisen.
Bearbeitung in Einzelflächen von 25,00 bis 100,00 m2
Menge: 490,000 m²

**07.10 Noppenbahn 8 mm**
Noppenbahn liefern und einbauen
Noppenhöhe: 8 mm, mit einseitiger Vlieskaschierung
Einbauhöhe: ca 50 cm, bis 10 cm unter OK-Belag
Stoßüberlappung: mind. 10 cm
in Einzellängen
Menge: 96,000 m²

**07.15 Füllboden F1 liefern und einbauen**
Füllboden liefern und lagenweise einbauen und
verdichten
Klasse: F1
Bodengruppe: GW - SE
als Auffüllung unter Belagsflächen
Einbaustärke: 20-50 cm
in Einzelflächen 25,00 bis 100,00 m2
Menge: 129,000 to

**07.20 Tragschicht lösen und lagern**
Tragschicht lösen und lagern
Stärke: 10-30 cm
Material: RCL, Körnung: 0/45
in Einzelflächen von 10,0 bis 100,0 m2
aus Baustelleneinrichtungsfläche
Menge: 150,000 m³

**07.25 Baumsubstrat liefern und einbauen**
Baumsubstrat liefern und einbauen
gem FLL-Richtlinie
für Solitärbäume (Gleditsia)
z.B. Vulkatree L 0-32, überbaubar verdichtungsfähig
Liefernachweis:
Vulkatec
o. gleichwertig

Einbauort: Pflanztrog
Menge: 30,000 m³

**07.30 Schottertragschichtmaterial liefern HKS 0/45**
Schottertragschicht liefern
Material: Hartkalkstein 0/45, güteüberwacht
Menge: 100,000 m³

**07.35 Tragschicht (HKS 0/45) einbauen**
Tragschichtmaterial HKS 0/45 profilgerecht einbauen
Dicke: 20 cm
Oberflächengenauigkeit +/- 2 cm auf 4,00 m
entsprechend ZTVE-STB herstellen und verdichten
Belastungsklasse: Nutzungskaterkorie N3 nach ZTV
Wegebau
Verdichtungsziel EV2 >=120 MN/m²
Die Verdichtung ist im Rahmen der
Eigenüberwachung gemäß ZTVE nachzuweisen
Bearbeitung in Einzelflächen von 25,00 bis 100,00 m2
Menge: 100,000 m²

**07.40 Pflasterfugenband dunkel-grau (D 8 mm, H 10 cm)**
*** Bezugsbeschreibung
Pflasterfugenband liefern und einbauen
PE-Schwerschaum
D 8 mm, H 10 cm
Farbe: dunkel-grau
in Einzellängen von 1,00 bis 25,00 m
Einbau zw.:
Belag - Fassade
Belag - Rinne
Menge: 50,000 m

**07.45 Pflasterfugenband dunkel-grau (D 8 mm, H 50 cm)**
*** wie Position 07.40
D 8 mm, H 50 cm
Einbau zw.:
Rinne - Fassade
Menge: 50,000 m

**07.50 Betonpflaster wie Bestand, rot**
*** Bezugsbeschreibung
Betonpflaster liefern und verlegen

Betonpflaster wie Bestand, rot

gem. ZTV Pflaster-StB 06
in Wege- und Parkplatzflächen
Ellbogenverband
Format: 20/10 cm, mit Verschiebesicherung
Farbe: rot
Bettung: Brechsand-Splitt-Gemisch 0/5 mm,
Dicke im verdichteten Zustand: 4 cm,
Pflasterfugen einschlämmen mit Natursand 0/3
Verlegung nach Herstellervorschrift
Verlegung in Teilflächen
Liefernachweis:
z.B. Berding Beton
o. gleichwertig
Menge: 50,000 m²

**07.55 Betonpflaster wie Bestand, rot, bauseits geliefert**
*** wie Position 07.50
Menge: 50,000 m²

**07.60 Betonpflaster 20/20/8 cm, grau, Mikrofase**
Betonpflaster liefern und verlegen
gem. ZTV Pflaster-StB 06
in Wege- und Parkplatzflächen
Läuferverband
Format: 20/20/8 cm, mit Verschiebesicherung
Modell:
Farbe: grau
Bettung: Brechsand-Splitt-Gemisch 0/5 mm,
Dicke im verdichteten Zustand: 4 cm,
Pflasterfugen einschlämmen mit Natursand 0/3
Verlegung nach Herstellervorschrift
Verlegung in Teilflächen
Liefernachweis:
z.B. Berding Beton
o. gleichwertig
Menge: 135,000 m²

**07.65 Betonpflaster 20/20/8 cm, grau, Mikrofase, über Geräteraum**
Betonpflaster liefern und verlegen
gem. ZTV Pflaster-StB 06
in Wege- und Parkplatzflächen
Läuferverband
Format: 20/20/8 cm, mit Verschiebesicherung
Modell:
Farbe: grau

Einbauort: auf Umkehrdach, auf bauseitiger
Schnittstelle
Trennlage Umkehrdach

Bettung: Brechsand-Splitt-Gemisch 0/5 mm,
Dicke im verdichteten Zustand: 8-4 cm,
Pflasterfugen einschlämmen mit Natursand 0/3
Verlegung nach Herstellervorschrift
Verlegung in Teilflächen
Liefernachweis:
z.B. Berding Beton
o. gleichwertig
Menge: 265,000 m²

**07.70 Betonpflaster 20/10/8 cm, grau, Mikrofase**
Betonpflaster liefern und verlegen
gem. ZTV Pflaster-StB 06
in Wege- und Parkplatzflächen
Läuferverband
Format: 20/10/8 cm, mit Verschiebesicherung
Modell:
Farbe: grau
Bettung: Brechsand-Splitt-Gemisch 0/5 mm,
Dicke im verdichteten Zustand: 4 cm,
Pflasterfugen einschlämmen mit Natursand 0/3
Verlegung nach Herstellervorschrift
Verlegung in Teilflächen
Liefernachweis:
z.B. Berding Beton
o. gleichwertig

Einbauort: Feuerwehrzufahr
Menge: 70,000 m²

**07.75 Schnittkanten (Pflaster D 8 cm)**
Anschlußarbeiten an Pflasterbelägen
für das Herstellen von Schnittkanten
mit Naßschneidetisch
D 8 cm
Menge: 100,000 m

**07.80 Kernbohrung für Einbauten (D 90 und 100 mm, T 80 mm)**
Kernbohrung für Einbauten herstellen
in Großformattplatten und Einfassungen
für Türanschlagpoller D 83 mm
für Fallrohre D 100 mm
Belagsstärke 80 mm
Menge: 3,000

**07.85 Anpflasterung Schachtabdeckung**
Anpflasterung Schachtabdeckung herstellen
als Zulage zur Pos. vor
Betonpflaster 10/10/8 cm
Farbe: grau
radial geschnitten
Menge: 4,000 St

**07.90 Beläge regulieren und anarbeiten**
*** Bezugsbeschreibung
Betonsteinpflaster aufnehmen und wiederverlegen
Format: 20/10 und 14/14/8 cm
in Gehwegen
in Teilflächen von 1,00 bis 20,00 m2
einschl. Lieferung Bettungsmaterial
Bettung aus Brechsand-Splitt-Gemisch 0/5 mm
Dicke im verdichteten Zustand: 3-5 cm,
Pflasterfugen einschlämmen mit Natursand 0/3
Flächen abrütteln
Menge: 60,000 m²

**07.95 Betonpflaster 20/20 und Doppel T**
*** wie Position 07.90
Menge: 80,000 m²

**07.100 Vliesmatte (Geotextil: 150 - 200 gr.m²) liefern und**
Vliesmatte (Geotextil: 150 - 200 gr.m²) liefern und
verlegen.
belegte Fläche: Eingangsbereiche
Menge: 75,000 m²

**07.105 Planum Gitterroste Eingang, Glasasche**
Planum Gitterroste Eingang

Einbauort: auf Warmdach, auf bauseitiger Schnittstelle
Abdichtung
/ Bautenschutzmatte
Glasasche-Splitt-Gemisch 0/5 mm,
Dicke im verdichteten Zustand: 8-4 cm,
Menge: 37,000 m²

**07.110 Planum Gitterroste Eingang, Splitt**
Planum Gitterroste Eingang

Einbauort: auf Warmrdach, auf bauseitiger Schnittstelle
Abdichtung / Bautenschutzmatte
Bettung: Brechsand-Splitt-Gemisch 0/5 mm,
Dicke im verdichteten Zustand: 8-4 cm,
Verlegung nach Herstellervorschrift
Menge: 37,000 m²

### Titel 08 vegetationstechnische Bodenarbeiten

**08.5 Bodenflächen profilieren**
Bodenmodellierung von Vegetationsflächen vor
Oberbodenauftrag
Oberflächengenauigkeit +/- 5 cm auf 4,00 m, Auf- /
Abtrag: +20
bis -20 cm Massenausgleich im Bereich des Planums. in
Teilflächen
Menge: 58,000 m²

**08.10 Oberboden liefern und auftragen**
Oberboden liefern und profilgerecht auftragen
Bodengruppe 2 bis
5 DIN 18 915 Teil 1 Oberboden steinfrei und frei von
Wurzelunkräutern Auftragsdicke: 20-30 cm
in Teilflächen
Untergrund ist vor Bodenauftrag zu lockern
Tiefe der Lockerung bis 20 cm
Steine und Fremdkörper > 5 cm
Unkraut und schwer verrottbare Pflanzenteile ablesen
anfallendes
Material wird Eigentum des AN
und ist zu beseitigen
Menge: 29,000 m³

**08.15 Vegetationsschicht lockern**
Vegetationsschicht lockern,
durch Fräsen,
Tiefe 20 cm,
Bodengruppe 2 bis 5, DIN 18 915 Teil 1, in Teilflächen
Steine und Fremdkörper >5 cm,
Unkraut und schwer verrottbare Pflanzenteile ablesen,
anfallendes
Material wird Eigentum des AN,
und ist zu beseitigen.
Menge: 58,000 m²

**08.20 Vegetationsschicht lockern, in Handarbeit**
Vegetationsschicht lockern, in Handarbeit
mit Grabegabel,
Tiefe 20 cm
Menge: 10,000 m²

**08.25 Planum Pflanzflächen m. Langzeitdüngergabe**
Planum für Pflanzflächen
Bodengruppe 2 bis 5, DIN 18 915 Teil 1
in Teilflächen
Anschlüsse an Beläge und Einfassungen 5 cm unter
Belagsoberfläche
Steine und Fremdkörper ab 5 cm
Unkraut und schwer verrottbare Pflanzenteile ablesen
anfallendes
Material wird Eigentum des AN
und ist zu beseitigen.
Einschließlich Liefern, Aufbringen und Einarbeiten
eines
organischen NPK-Langzeitdünger 8-4-5
75 g/m2
Menge: 10,000 m²

**08.30 Feinplanum für Rasenflächen m. Langzeitdüngergabe**
Feinplanum für Rasenflächen
Bodengruppe 2 bis 5, DIN 18 915 Teil 1
und Dachgartensubstrat
in Einzelflächen
Oberflächengenauigkeit +/- 2 cm auf 4,00 m Anschlüsse
an
Beläge und Einfassungen 2 cm unter Belagsoberfläche
Steine und Fremdkörper ab 3 cm
Unkraut und schwer verrottbare Pflanzenteile ablesen
anfallendes
Material wird Eigentum des AN
und ist zu beseitigen
Einschließlich Liefern, Aufbringen und Einarbeiten
eines
organischen NPK-Langzeitdünger 26-5-11 45 g/m2
Menge: 60,000 m²

### Titel 09 Pflanz- und Saatarbeiten

*Hinweis*
Vorbemerkung
Die Pflanzung wird im Herbst umgesetzt.
Alle nachstehenden Leistungen verstehen sich
einschl. Lieferung und Pflanzung
mit den erforderlichen Erdarbeiten
gem. den FLL-Richtlinien
DIN 18 915, DIN 18 916 und DIN 18 917
Pflanzgrubengröße um 1,5-fache größer als
Pflanzenballen
Grubensohle ist zu lockern

*Hinweis*
STRÄUCHER

**09.5 Amelanchier lamarckii (250-300)**
Amelanchier lamarckii (Felsenbirne)
SOL, 4xv, mDB, mehrtriebig, br 150-200, h 250-300
Menge: 3,000 St

**09.10 Caryopteris clandonensis HAEVENLY BLUE (40-60)**
Caryopteris clandonensis HAEVENLY BLUE (Bartblume) STR,
2xv, mCo, h 40-60 cm
Menge: 0,000 St

**09.15 Spiraea cinerea GREFSHEIM (100-125)**
Spiraea cinerea GREFSHEIM (Spiere) SOL, 3xv, mB, h
100-125
Menge: 30,000 St

*Hinweis*
Stauden / Rasen

**09.20 Staudenmischpflanzung als Fertigmischung liefern und pflanzen**
Staudenmischpflanzung als Fertigmischung liefern und
pflanzen
fertig vorgemischt als Staudenmischpflanzung
Einzelpflanzen Tb 9
Pflanzabstand: 30-35cm
in Einzelflächen
Garten: ~60 m2
Vorplatz ~ 70 m2
Bezeichnung: BallsportARENA
Entwickler: www.durchgeblueht.biz
Liefernachweis:
www.durchgeblueht.biz
service@durchgeblueht.de
o.gleichwertig
Menge: 10,000 m²

**09.25 Carex morrowii**
Menge: 9,000 St

**09.30 Allium PURPLE SENSATION Tb**
Allium PURPLE SENSATION Tb
als Tuffs 5-12 St
Menge: 0,000 St

**09.35 Pennisetum alopecuroides HAMELN Tb,1l**
Menge: 12,000 St

**09.40 Lavandula angustifolia MUNSTEAD mTb 1l**
Menge: 10,000 St

**09.45 Molinia caerulea HEIDEBRAU (Kleines Pfeifengras) mTb**
Menge: 12,000 St

**09.50 Fertigrasen (Gebrauchs- / Spielrasen)**
Fertigrasen liefern und verlegen
Gebrauchsrasen-Spielrasen
auf vorbereitetes Rasenplanum
Kreuzfugen sind zu vermeiden,
Rasen anwalzen und ausgiebig wässern
Menge: 60,000 m

**09.55 Wildblumenwiese**
Ansaat mit Wildblumenwiese, mehrjährig z.B. Nature
Wildblumen-Wiese, Kiepenkerl Saatgutmenge: 6 g/m2
auf vorbereitetes Rasenplanum
einharken und abwalzen
Menge: 60,000 m²

*Hinweis*
Sonstiges

**09.60 Staudenflächen mulchen (Lava)**
Stauden- /Gräserflächen mulchen
mit Lava, Körnung 8-16 mm,
Dicke der Mulchdecke: 5 cm
in Einzelflächen von 10,00 bis 50,00 m2
Menge: 30,000 m²

**09.65 Pflanzflächen mulchen**
Pflanzflächen mulchen
zum Schutz gegen Verunkrautung und Austrocknung
mit Rindenhumus gütegesichert RAL-GZ 250
Körnung 10-80 mm
Dicke der Mulchdecke: 5-8 cm
Einzeflächen von 5,0 bis 50,0 m2
und Hecken
Menge: 30,000 m²

### Titel 10 Fertigstellungspflege

*Hinweis*
VORBEMERKUNG
Leistung gem. FLL-Richtlinie und DIN 18 916,
DIN 18 917 und DIN 18 919 zum Erreichen eines
abnahmefähigen
Zustandes.
Wasser kann vor Ort an zwei Aussenzapfstellen entnommen
werden
Die einzelnen Pflegegänge sind beim AG / Betreiber
anzumelden
und nach Durchführung abzeichnen zulassen.
Der Einheitspreise beinhalten immer die Summer aller
abgefragten Pflegegänge.
Abgerechnet werden die tatsächlich durchgeführten
Pflegegänge.

**10.5 Rasenflächen pflegen (12x)**
Menge: 60,000 m²

**10.10 Wiesenfläche pflegen (1x)**
Menge: 30,000 m²

**10.15 Rasenflächen wässern (15l/m2, 10x)**
Menge: 60,000 m²

**10.20 Staudenflächen pflegen (10x)**
Menge: 30,000 m²

**10.25 Staudenflächen wässern (20 l/m2, 10x)**
Menge: 30,000 m²

### Titel 11 Ausstattung

#### Bereich 11.01 ELEKTRO

**11.01.5 Erdkabel verlegen mit Trassenwarnband in vorbereitete**
Erdkabel verlegen mit Trassenwarnband in vorbereitete
Gräben-60 cm
Menge: 15,000 m

**11.01.10 Kabelschutzrohr DN 110 mit Zugdraht**
Kabelschutzrohr DN 110 liefern und verlegen in
vorhandene
Gräben
Rohr aus PE
(z.B. KABUFLEX R)
außen gewellt,
innen glatt
mit Zugdraht
Einbau in Einzellängen
Einbau nach Herstellervorschrift.
Liefernachweis: Fränkische Rohrwerke
Menge: 15,000 m

**11.01.15 Einzelfundament-Pollerleuchte (30/30/60 cm, C20/25)**
Einzelfundamente für Pollerleuchte herstellen
Abmessungen:
30/30/60 cm
Beton C 20/25
einschl. Randschalung, Höhe 20 cm
einschl aller Erdarbeiten Bodenklasse 2 bis 4, DIN 18
300
Menge: 1,000 St

**11.01.20 Einzelfundamtent-Mastleuchte (60/60/70 cm, C20/25)**
Einzelfundamente für Leuchten herstellen Abmessungen:
60/60/70 cm (L/B/T)
Beton C 20/25
einschl. Randschalung, Höhe 20 cm
Rohr, PVC-hart, DN 250, 80 cm lang (z.B Furowell)
Flexibles
Kabelschutzrohr D 47 mm
Länge: 2,00 m in das Fundamentrohr DN 250 einziehen zum
Schutz von Kabeleinführungen an Masten
einschl aller Erdarbeiten
Menge: 1,000 St

### Titel 12 Stundenlohnarbeiten

*Hinweis*
Vorbemerkung Stundenlohnarbeiten
Ausführung der Arbeiten erst nach schriftlicher
Anordnung durch
den AG oder die BL. Stundenlohnzettel sind am
darauffolgenden
Tag der BL vorzulegen.

**12.5 Baustellenmittellohn**
Menge: 16,000 h

**12.10 LKW, einschl. Fahrer Nutzlast: über 5,00 bis 8,00 t.**
Menge: 4,000 h

**12.15 Minibagger, einschl. Fahrer**
Menge: 8,000 h

**12.20 Radlader, einschl. Fahrer Leistung: über 18 bis 37 kW.**
Menge: 8,000 h

**12.25 Hydraulikbagger, einschl. Fahrer mit Radfahrwerk,**
Hydraulikbagger, einschl. Fahrer mit Radfahrwerk,
Löffelinhalt: über 0,5 bis 1,00 m3.
Menge: 8,000 h

### Titel 13 Schlosserarbeiten Außen

*Hinweis*
Im Bereich der Eingänge werden Gitterroste im
Bodenbelag
eingebaut.
Die Roste liegen auf eigenen Wannen aus Lochblech auf
oder
werden im tiefer gelegten Pllaster verlegt.

**13.1 Gitterroste als Bodenbeläge,**
Gitterroste als Bodenbeläge,
rutschhemmende Ausführung R11,
als Pressroste,
Maschung: 30 /10
Bauhöhe: 40 mm
Randstab: 40/2
Tragstab:  40/2
jeder Rost erhält einen vierseitg umlaufenden Randstab,
Roste lagesicher aufnehmbar auf UK befestigt,
ges. Ausführung feuerververzinkt,

in Einzelroste:  bis ca. 2,0 m2
Einzelabmessungen: bis ca. 2,0 x 1,0 m
in unterschiedlichen Abmessungen gem. beiliegenden
Aufteilungsplänen.
Die Bemessung der Roste erfolgt eigenverantwortlich
nach
Vorgabe der Rosthersteller,

Unterkonstruktion:
Wannen aus gekanteten Blechen,
in ges Position vergütet,

Einbauort: Eingang Süd Treppe, Eingang Nord Strasse

einschl. aller Befestigungen, Kleinmaterial etc.
Liefern und Montieren einschl. aller Nebenarbeiten,
Hebewerkzeuge etc.
örtliches Aufmass, Werk- und Montageplanung
Menge: 71,000 m²

**13.2 Bodenwannen für vor beschr. Gitterroste als Bodenbeläge,**
Bodenwannen für vor beschr. Gitterroste als
Bodenbeläge,

aufgelegt auf flucht- und höhengerechtem Planum aus
Glasasche
/ Sand,
auf Dachkonstruktionen und lageweise verdichteten
Füllböden /
Glasasche, auf vorhandener Vlliestrennlage Vorgewerk,
Aufmass und fluchtgerechtes einmessen der Oberkanten
des
Planums mit dem Vorgewerk ist einzurechnen,

Wannen untereinander verschraubt als zusammhängende
Fläche,
in Abmessungen wie die Roste,
in Einzelroste:  bis ca. 2,0 m2
Einzelabmessungen: bis ca. 2,0 x 1,0 m
in unterschiedlichen Abmessungen gem. beiliegenden
Aufteilungsplänen.

Wannen aus gekanteten Blechen,
U-förmig,
aus Lochblech Lochung 10 mm,
Lochanteil: mind 40 %,
Blechstärke. 1,5-2 mm,
an beiden Rändern 2-fach umgekantat als durchaufendes
Auflager für die Roste
Aufkantungshöhe: min 30 mm
Abkantungen je Seite 2
ges. Ausführung feuerververzinkt,

Einbauort: Eingang Süd Treppe, Eingang Nord Strasse

einschl. aller Befestigungen, Kleinmaterial etc.
Liefern und Montieren einschl. aller Nebenarbeiten,
Hebewerkzeuge etc.
örtliches Aufmass, Werk- und Montageplanung
Menge: 62,000 m²

**13.3 Randleiste als Kantprofil, passend zu Bodenwannen,**
Randleiste als Kantprofil, passend zu Bodenwannen,
Pos. 13.2
als Abschluss  am freien Ende,
Abwicklung: 400 mm
Abkantungen:  3

aus Lochblech wie Wannen
Menge: 26,000 m

**13.4 Ausschnitt bis DN 150 in den Bodenwannen**
Ausschnitt bis DN 150 in den Bodenwannen
Pos. 13.2
für Anschluss Drainageleitung,
einschl. Herstellung Anschlussstutzen
Menge: 4,000 St

**13.5 Unterseitige Stabilisierungsrohre,**
Unterseitige Stabilisierungsrohre,
aus Rechteckrohren 40/40/4, verz.
im Bereich von unterkellertern zu nicht unterkellerten
Bereichen,
unterseitig in den Bodenwannen
Pos. 13.2 eingschraubt

Ausführung nur nach Aufforderung durch den AG
Menge: 13,000 m

**13.6 Distanzflach, Stahl verz. 20/40/2**
Distanzflach, Stahl verz. 20/40/2
am freien Rand der Roste,
(aufgehende Geländerpfosten)
Menge: 11,000 m

**13.7 Handlauf fuer Aussentreppe**
*** Bezugsbeschreibung
Handlauf fuer Aussentreppe

s. Anlage:

in Einzellängen: ca. l = 2,50m

Oberfläche:
Alle Stahl Elemente feuerverzinkt, Duplex beschichtet
Oberfläche
DB703 matt (SM7)
Muster muss vor Ausführung durch den Architekten
freigegeben werden. Muster ist in den EP einzurechnen.

bestehend aus:

Flachstahlgeländer (Vollstahl, kaltgezogen):
Obergurt, Tragstäbe bündig verschweisst, (Nähte
verschliffen)
Höhe  1010 mm
- Obergurt:  50/20mm
- vertikale Pfosten: 50/20mm
Achsabstand der Pfosten: e <= ca. 570 mm
- als Befestigung 2 Lochbohrungen 16 mm,
2 Stk Befestigungsmittel VA, M16 als Gewindestab mit
Hutmutter
und Unterlegscheibe, Befestigung an Betontreppenstufen
Achsabstand der Tragstäbe/Befestigungssteg:
  e <= ca. 570 mm,

Einbauort: Treppe

liefern und montieren,
Menge: 1,000 St

**13.8 in Einzellängen: ca. l = 1,75 0m**
*** wie Position 13.7
Menge: 1,000 St

**13.9 in Einzellängen: ca. l = 1,250m**
*** wie Position 13.7
Menge: 1,000 St

**13.10 in Einzellängen: ca. l = 0,6m**
*** wie Position 13.7
Menge: 1,000 St

USt %: 19,00
